# TV-444-AR Tapón de reducción triple ciego Ø 110-40-40-40

- Propiedad del archivo: CONSTRUNARIO
- Formato: FIEBDC-3/2012
- Programa: Construnario Versión 3.51
- Fecha de los precios: 01/03/2023
- Divisa: EUR

| Código | Ud | Descripción |
|---|---|---|
| URA2135208 | u | TV-444-AR Tapón de reducción triple ciego Ø 110-40-40-40 |
