# IX-3-K-AR ampliación excéntrica JE Ø 90-125

- Propiedad del archivo: CONSTRUNARIO
- Formato: FIEBDC-3/2012
- Programa: Construnario Versión 3.51
- Fecha de los precios: 01/03/2023
- Divisa: EUR

| Código | Ud | Descripción |
|---|---|---|
| URA1126223 | u | IX-3-K-AR ampliación excéntrica JE Ø 90-125 |
