# ITTVX-4-AR Injerto a Tubo 90º JP Ø 110/125-40

- Propiedad del archivo: CONSTRUNARIO
- Formato: FIEBDC-3/2012
- Programa: Construnario Versión 3.51
- Fecha de los precios: 01/03/2023
- Divisa: EUR

| Código | Ud | Descripción |
|---|---|---|
| URA1122174 | u | ITTVX-4-AR Injerto a Tubo 90º JP Ø 110/125-40 |
