# Abrazadera para atornillar Ø 200 MM

- Propiedad del archivo: CONSTRUNARIO
- Formato: FIEBDC-3/2012
- Programa: Construnario Versión 3.51
- Fecha de los precios: 01/03/2023
- Divisa: EUR

**URA7008732** u Abrazadera para atornillar Ø 200 MM
- Gama de abrazaderas metálicas para sujetar tubos de PVC en instalaciones verticales, horizontales y suspendidas. - Abrazadera circular metálica con conexión simple M8 y con doble cierre. - Tornillos laterales imperdibles gracias a las arandelas de plástico que incorpora.
