# Abrazadera isofónica para tubo Ø ext 90

- Propiedad del archivo: CONSTRUNARIO
- Formato: FIEBDC-3/2012
- Programa: Construnario Versión 3.51
- Fecha de los precios: 01/03/2023
- Divisa: EUR

**URA7025185** u Abrazadera isofónica para tubo Ø ext 90
- Gama de abrazaderas isofónicas para su utilización en el sistema de evacuación insonorizado AR. - Abrazadera circular metálica con conexión roscada doble M8/M10 en instalaciones verticales, horizontales y suspendidas. - Tornillos laterales imperdibles con arandela de plástico. - Goma para una reducción del sonido de 18 dB (A) según DIN 4109. - Fleje de acero ST4 K/32. - Carga rotura 6000 N. - Carga máx. 2000 N. - Cumple con el CTE, con el Documento Básico HR -Protección frente al ruido- y con el Documento Básico HS Salubridad.
