# CGJ Caldereta sifónica salida vertical 150x150 Ø 40-50 M

- Propiedad del archivo: CONSTRUNARIO
- Formato: FIEBDC-3/2012
- Programa: Construnario Versión 3.51
- Fecha de los precios: 01/03/2023
- Divisa: EUR

**URA1000122** u CGJ Caldereta sifónica salida vertical 150x150 Ø 40-50 M
Aplicaciones: - Evacuación de aguas en exterior: terrazas, patios, balcones, cubiertas planas, solariums, instalaciones deportivas, etc. - Evacuación de aguas en interior: duchas de obra, cuartos de baño, garajes, etc. Características: - Cuerpos fabricados en PVC que permite el encolado con la tubería y garantiza la estanqueidad. Incluyen un elemento sifónico para evitar la salida de olores provenientes de la instalación de evacuación. - Registrables, posibilitando operaciones de limpieza para prevenir atascos. - Rejillas de polipropileno, estabilizadas contra las radiaciones solares y el choque térmico.
