# SS-55-MB Sumidero ducha con marco inoxidable salida vertical/horizontal 100x100 D 40-50

- Propiedad del archivo: CONSTRUNARIO
- Formato: FIEBDC-3/2012
- Programa: Construnario Versión 3.51
- Fecha de los precios: 01/03/2023
- Divisa: EUR

**URA2132278** u SS-55-MB Sumidero ducha con marco inoxidable salida vertical/horizontal 100x100 D 40-50
Aplicaciones: - Evacuación de aguas en interior: duchas de obra, cuartos de baño, garajes, etc. Características: - Cuerpos fabricados en PVC que permite el encolado con la tubería y garantiza la estanqueidad. Incluyen un elemento sifónico para evitar la salida de olores provenientes de la instalación de evacuación. - Registrables, posibilitando operaciones de limpieza para prevenir atascos. - Rejillas metálicas en acero inoxidable para aplicación en sumideros de ducha y patio.
