# MA-2020-G Marco para tapa/rejilla 20x20 gris

- Propiedad del archivo: CONSTRUNARIO
- Formato: FIEBDC-3/2012
- Programa: Construnario VersiĆ³n 3.51
- Fecha de los precios: 01/03/2023
- Divisa: EUR

**URA2130970** u MA-2020-G Marco para tapa/rejilla 20x20 gris
Marco para tapa/rejilla 20x20 gris.
