# RER-2020 G Rejilla reforzada 20x20 gris

- Propiedad del archivo: CONSTRUNARIO
- Formato: FIEBDC-3/2012
- Programa: Construnario VersiĆ³n 3.51
- Fecha de los precios: 01/03/2023
- Divisa: EUR

**URA2130967** u RER-2020 G Rejilla reforzada 20x20 gris
Rejilla reforzada 20x20 gris.
