# JC-2020 junta cordón estanqueidad 72 negro

- Propiedad del archivo: CONSTRUNARIO
- Formato: FIEBDC-3/2012
- Programa: Construnario Versión 3.51
- Fecha de los precios: 01/03/2023
- Divisa: EUR

**URA2130973** u JC-2020 junta cordón estanqueidad 72 negro
Junta cordón estanqueidad 72 negro.
