# JC-3030 junta cordón estanqueidad para arquetas 112 negro

- Propiedad del archivo: CONSTRUNARIO
- Formato: FIEBDC-3/2012
- Programa: Construnario Versión 3.51
- Fecha de los precios: 01/03/2023
- Divisa: EUR

**URA2129166** u JC-3030 junta cordón estanqueidad para arquetas 112 negro
Jjunta cordón estanqueidad para arquetas 112 negro.
