# TAL-4040-G Tapa ligera no transitable 40x40 gris

- Propiedad del archivo: CONSTRUNARIO
- Formato: FIEBDC-3/2012
- Programa: Construnario VersiĆ³n 3.51
- Fecha de los precios: 01/03/2023
- Divisa: EUR

**URA2128754** u TAL-4040-G Tapa ligera no transitable 40x40 gris
Tapa ligera no transitable 40x40 gris.
