# ARQ-5555-G Arqueta 55X55 gris

- Propiedad del archivo: CONSTRUNARIO
- Formato: FIEBDC-3/2012
- Programa: Construnario Versión 3.51
- Fecha de los precios: 01/03/2023
- Divisa: EUR

**URA2130963** u ARQ-5555-G Arqueta 55X55 gris
CARACTERÍSTICAS: - Fabricadas en polipropileno con cargas, con alta resistencia mecánica y estabilizadas frente al choque térmico y a radiaciones solares. - Múltiples opciones de conexión, tanto en diámetros como en alturas. - Base con pendiente a 3 aguas para facilitar su vaciado. - Junta de estanqueidad anti-olores. - Posibilidad de conexión directa con las canaletas Adequa. APLICACIONES: -Evacuación de aguas residuales y de aguas pluviales. -Registro de instalaciones de evacuación de aguas. - Unidades por palet. Consultar cantidad mínima de pedido.
