# RER-5555 G Rejilla reforzada 55x55 gris

- Propiedad del archivo: CONSTRUNARIO
- Formato: FIEBDC-3/2012
- Programa: Construnario VersiĆ³n 3.51
- Fecha de los precios: 01/03/2023
- Divisa: EUR

**URA2130969** u RER-5555 G Rejilla reforzada 55x55 gris
Rejilla reforzada 55x55 gris.
