# RCP-130-S Rejilla cruz peatonal PP 130x130 arena

- Propiedad del archivo: CONSTRUNARIO
- Formato: FIEBDC-3/2012
- Programa: Construnario VersiĆ³n 3.51
- Fecha de los precios: 01/03/2023
- Divisa: EUR

**URA1124884** u RCP-130-S Rejilla cruz peatonal PP 130x130 arena
Rejilla cruz peatonal PP 130x130 arena.
