# RCG-130-G Rejilla cruz transitable PP 130x130 gris

- Propiedad del archivo: CONSTRUNARIO
- Formato: FIEBDC-3/2012
- Programa: Construnario VersiĆ³n 3.51
- Fecha de los precios: 01/03/2023
- Divisa: EUR

**URA1124893** u RCG-130-G Rejilla cruz transitable PP 130x130 gris
Rejilla Cruz Transitable PP 130x130 gris.
