# CR-130-G Cruz PVC para canaleta 130x130x90 gris

- Propiedad del archivo: CONSTRUNARIO
- Formato: FIEBDC-3/2012
- Programa: Construnario VersiĆ³n 3.51
- Fecha de los precios: 01/03/2023
- Divisa: EUR

**URA1126647** u CR-130-G Cruz PVC para canaleta 130x130x90 gris
Cruz PVC para canaleta 130x130x90 gris.
