# TAC-130-BA Tapa ciega baja altura 130x55

- Propiedad del archivo: CONSTRUNARIO
- Formato: FIEBDC-3/2012
- Programa: Construnario VersiĆ³n 3.51
- Fecha de los precios: 01/03/2023
- Divisa: EUR

**URA2132850** u TAC-130-BA Tapa ciega baja altura 130x55
Tapa ciega baja altura 130x55.
