# CAN-130-GM Canaleta PVC para rejilla metálica 130x500x90 gris

- Propiedad del archivo: CONSTRUNARIO
- Formato: FIEBDC-3/2012
- Programa: Construnario Versión 3.51
- Fecha de los precios: 01/03/2023
- Divisa: EUR

**URA2130936** u CAN-130-GM Canaleta PVC para rejilla metálica 130x500x90 gris
Características: - Cuerpos fabricados en PVC que permite el encolado de las canaletas entre sí y con la tubería, garantizando la estanqueidad. Nervios laterales y en la base para un perfecto agarre durante la instalación. - Versatilidad para realizar todo tipo de instalaciones gracias a las múltiples opciones de conexión en salida horizontal y vertical, a la posibilidad de cortar las canaletas y los elementos de cruce para realizar ángulos. - Rejillas en PP con alta resistencia mecánica, resistencia al choque térmico y a radiaciones solares. - Rejillas metálicas en acero galvanizado, en acero inoxidable y en fundición. Aplicaciones: - Evacuación de aguas en exterior (jardines, terrazas, zonas peatonales, piscinas, instalaciones deportivas, etc.) y en interior (duchas en instalaciones deportivas, piscinas cubiertas, etc.).
