# RAI-130-A15 Rejilla acero inoxidable 130 Resistencia A15 130x1000

- Propiedad del archivo: CONSTRUNARIO
- Formato: FIEBDC-3/2012
- Programa: Construnario Versión 3.51
- Fecha de los precios: 01/03/2023
- Divisa: EUR

**URA7039805** u RAI-130-A15 Rejilla acero inoxidable 130 Resistencia A15 130x1000
Para su sujeción, utilizar el juego de pletinas-tornillos para rejilla metálica código 2131029
