# RF-130-B125 Rejilla fundición 130 resistencia B125-C250 130x500

- Propiedad del archivo: CONSTRUNARIO
- Formato: FIEBDC-3/2012
- Programa: Construnario Versión 3.51
- Fecha de los precios: 01/03/2023
- Divisa: EUR

**URA7039806** u RF-130-B125 Rejilla fundición 130 resistencia B125-C250 130x500
Artículo bajo pedido. Consultar plazo de entrega.
