# CAN-130-HRR Canaleta PVC 1M alta resistencia c/refuerzo perfil metálico 130x1000x175

- Propiedad del archivo: CONSTRUNARIO
- Formato: FIEBDC-3/2012
- Programa: Construnario Versión 3.51
- Fecha de los precios: 01/03/2023
- Divisa: EUR

**URA2132867** u CAN-130-HRR Canaleta PVC 1M alta resistencia c/refuerzo perfil metálico 130x1000x175
Adecuada para rejila de fundición B-125 y C-250. Artículo bajo pedido. Consultar plazo de entrega.
