# TAC-130-HR Tapa ciega canaleta alta resistencia 130x140

- Propiedad del archivo: CONSTRUNARIO
- Formato: FIEBDC-3/2012
- Programa: Construnario VersiĆ³n 3.51
- Fecha de los precios: 01/03/2023
- Divisa: EUR

| Código | Ud | Descripción |
|---|---|---|
| URA2132868 | u | TAC-130-HR Tapa ciega canaleta alta resistencia 130x140 |
