# RAI-130-DOM Rejilla inoxidable diseño ondas 500x130

- Propiedad del archivo: CONSTRUNARIO
- Formato: FIEBDC-3/2012
- Programa: Construnario Versión 3.51
- Fecha de los precios: 01/03/2023
- Divisa: EUR

**URA7040817** u RAI-130-DOM Rejilla inoxidable diseño ondas 500x130
Las rejillas inoxidables de diseño se suministran con pletinas de sujeción y tornillos.
