# RP-200-G Rejilla peatonal de PP 200x500 gris

- Propiedad del archivo: CONSTRUNARIO
- Formato: FIEBDC-3/2012
- Programa: Construnario VersiĆ³n 3.51
- Fecha de los precios: 01/03/2023
- Divisa: EUR

| Código | Ud | Descripción |
|---|---|---|
| URA1124887 | u | RP-200-G Rejilla peatonal de PP 200x500 gris |
