# RG-200-G Rejilla transitable de PP A-15 200x500 gris

- Propiedad del archivo: CONSTRUNARIO
- Formato: FIEBDC-3/2012
- Programa: Construnario VersiĆ³n 3.51
- Fecha de los precios: 01/03/2023
- Divisa: EUR

| Código | Ud | Descripción |
|---|---|---|
| URA1124892 | u | RG-200-G Rejilla transitable de PP A-15 200x500 gris |
