# RCP-200-G Rejilla cruz peatonal de PP 200x200 gris

- Propiedad del archivo: CONSTRUNARIO
- Formato: FIEBDC-3/2012
- Programa: Construnario Versión 3.51
- Fecha de los precios: 01/03/2023
- Divisa: EUR

**URA1124889** u RCP-200-G Rejilla cruz peatonal de PP 200x200 gris
Artículo bajo pedido. Consultar plazo de entrega.
