# RAI-200-A15 Rejilla acero inoxidable 200 Resistencia A15 200x1000

- Propiedad del archivo: CONSTRUNARIO
- Formato: FIEBDC-3/2012
- Programa: Construnario VersiĆ³n 3.51
- Fecha de los precios: 01/03/2023
- Divisa: EUR

| Código | Ud | Descripción |
|---|---|---|
| URA7039811 | u | RAI-200-A15 Rejilla acero inoxidable 200 Resistencia A15 200x1000 |
