# RF-200-C250 Rejilla fundición 200 Resistencia C250 200x500

- Propiedad del archivo: CONSTRUNARIO
- Formato: FIEBDC-3/2012
- Programa: Construnario Versión 3.51
- Fecha de los precios: 01/03/2023
- Divisa: EUR

**URA7039812** u RF-200-C250 Rejilla fundición 200 Resistencia C250 200x500
Artículo bajo pedido. Consultar plazo de entrega.
