# Juego pletinas-tornillos para CAN-200-GM 195x25

- Propiedad del archivo: CONSTRUNARIO
- Formato: FIEBDC-3/2012
- Programa: Construnario VersiĆ³n 3.51
- Fecha de los precios: 01/03/2023
- Divisa: EUR

| Código | Ud | Descripción |
|---|---|---|
| URA2132202 | u | Juego pletinas-tornillos para CAN-200-GM 195x25 |
