# K1-130-RM Kit Canaleta PVC 1M Canaleta c/rejilla galvanizada A-15 130x1000x90

- Propiedad del archivo: CONSTRUNARIO
- Formato: FIEBDC-3/2012
- Programa: Construnario VersiĆ³n 3.51
- Fecha de los precios: 01/03/2023
- Divisa: EUR

**URA2130939** u K1-130-RM Kit Canaleta PVC 1M Canaleta c/rejilla galvanizada A-15 130x1000x90
Componentes del kit: 2 canaletas 130 + 1 rejila de 1 m galvanizada + pletinas y tornillos.
