# CRG-130-A15 cruz PVC Canaleta con rejilla galvanizada A-15 130x130x90

- Propiedad del archivo: CONSTRUNARIO
- Formato: FIEBDC-3/2012
- Programa: Construnario VersiĆ³n 3.51
- Fecha de los precios: 01/03/2023
- Divisa: EUR

| Código | Ud | Descripción |
|---|---|---|
| URA2132679 | u | CRG-130-A15 cruz PVC Canaleta con rejilla galvanizada A-15 130x130x90 |
