# K1-200-RM Kit canaleta PVC 1M rejilla galvanizada A-15 200x1000x188

- Propiedad del archivo: CONSTRUNARIO
- Formato: FIEBDC-3/2012
- Programa: Construnario VersiĆ³n 3.51
- Fecha de los precios: 01/03/2023
- Divisa: EUR

**URA2132200** u K1-200-RM Kit canaleta PVC 1M rejilla galvanizada A-15 200x1000x188
Componentes del kit: 2 canaletas 200 + 1 rejilla de 1 m galvanizada + pletinas y tornillos.
