# Adaptador KNX 2 x 8. Serie Berker TS Sensor, KNX

- Propiedad del archivo: CONSTRUNARIO
- Formato: FIEBDC-3/2012
- Programa: Construnario VersiĆ³n 2.11
- Fecha de los precios: 25/05/2015
- Divisa: EUR

**7590 00 31** u Adaptador KNX 2 x 8. Serie Berker TS Sensor, KNX
- Embalaje: 1 unidad x caja.
