# CA-130-B Canalón Plunia 3 metros blanco

- Propiedad del archivo: CONSTRUNARIO
- Formato: FIEBDC-3/2012
- Programa: Construnario Versión 3.51
- Fecha de los precios: 01/03/2023
- Divisa: EUR

**URA2133949** u CA-130-B Canalón Plunia 3 metros blanco
Aplicaciones: - Recogida y canalización de las aguas pluviales de cubiertas inclinadas y tejados hasta la red de evacuación. Características: - Diseñado para optimizar su capacidad hidráulica y su función estética. - Piezas especialmente diseñadas para permitir un encaje perfecto y asegurar la correcta dilatación del sistema. - Resistencia a choques térmicos, a la corrosión, a agentes químicos y a radiaciones solares. - Canalón de sección circular en su parte baja más saliente recto, para máxima recogida de agua, evitando desbordamientos. Disponible en 3 colores (blanco, marrón y cobre), y en largos de 3m. - Accesorios con unión mediante junta elástica multilabial, con cierre en clip. - Bajante de sección circular de Ø 90 y largo 3 m.
