# TIR-130-C Tapa izquierda canalón cobre

- Propiedad del archivo: CONSTRUNARIO
- Formato: FIEBDC-3/2012
- Programa: Construnario Versión 3.51
- Fecha de los precios: 01/03/2023
- Divisa: EUR

**URA2130193** u TIR-130-C Tapa izquierda canalón cobre
TIR-130-C Tapa izquierda canalón Cobre
