# TDR-130-C Tapa derecha canalón cobre

- Propiedad del archivo: CONSTRUNARIO
- Formato: FIEBDC-3/2012
- Programa: Construnario Versión 3.51
- Fecha de los precios: 01/03/2023
- Divisa: EUR

**URA2130194** u TDR-130-C Tapa derecha canalón cobre
TDR-130-C Tapa derecha canalón Cobre
