# TC-90-3C Tubo bajante JP Ø 90 3M Cobre 3 m

- Propiedad del archivo: CONSTRUNARIO
- Formato: FIEBDC-3/2012
- Programa: Construnario Versión 3.51
- Fecha de los precios: 01/03/2023
- Divisa: EUR

**URA2130070** u TC-90-3C Tubo bajante JP Ø 90 3M Cobre 3 m
TC-90-3C Tubo bajante JP Ø 90 3M cobre 3 m
