# CS-4-M Codo macho-hembra 45º Ø 90 JP marrón

- Propiedad del archivo: CONSTRUNARIO
- Formato: FIEBDC-3/2012
- Programa: Construnario Versión 3.51
- Fecha de los precios: 01/03/2023
- Divisa: EUR

**URA1000908** u CS-4-M Codo macho-hembra 45º Ø 90 JP marrón
CS-4-M Codo macho-hembra 45º Ø90 JP marrón
