# BS-18-C Injerto simple macho-hembra 87º 30' JP Ø 90 cobre

- Propiedad del archivo: CONSTRUNARIO
- Formato: FIEBDC-3/2012
- Programa: Construnario Versión 3.51
- Fecha de los precios: 01/03/2023
- Divisa: EUR

**URA2130212** u BS-18-C Injerto simple macho-hembra 87º 30' JP Ø 90 cobre
Artículo bajo pedido. Consultar plazo de entrega.
