# JS-M Manguito circular hembra-hembra JP con tope Ø 90 marrón

- Propiedad del archivo: CONSTRUNARIO
- Formato: FIEBDC-3/2012
- Programa: Construnario Versión 3.51
- Fecha de los precios: 01/03/2023
- Divisa: EUR

**URA1000806** u JS-M Manguito circular hembra-hembra JP con tope Ø 90 marrón
JS-M Manguito circular hembra-hembra JP Con tope Ø 90 marrón
