# 200-C Canalón circular 4M Ø 125 gris 9018

- Propiedad del archivo: CONSTRUNARIO
- Formato: FIEBDC-3/2012
- Programa: Construnario Versión 3.51
- Fecha de los precios: 01/03/2023
- Divisa: EUR

**URA1002372** u 200-C Canalón circular 4M Ø 125 gris 9018
Canalón de sección simétrica casi semicircular, con pliegues en los extremos superiores que le confieren rigidez y resistencia a la flexión, a la vez que sirven de elemento de sujeción de las diferentes piezas. COMPONENTES: Canalón: - Disponible en tres colores y en largos de 4 m. Accesorios: - En la instalación del canalón circular de doble voluta sólo se emplearán accesorios y ganchos de adequa. Unión con junta elástica: unión perfil, bajante central circular, esquina, tapa para canalón, tapa para piezas, pletinas de fijación (gancho, pletinas a placa y a madera). Bajante: De sección circular, disponible en los mismos colores que el canalón y los accesorios y con un largo de 3 m. Accesorios: collarín circular con cierre incorporado, codo macho-hembra, injerto simple macho-hembra, manguito circular y reducciones. La equivalencia entre la referencia del perfil del canalón y diámetro de los bajantes es la siguiente: - CA-125 equivalente a una bajante de Ø 90 mm. - CA-185 equivalente a una bajante de Ø 110 mm.
