# 102-C Bajante central circular canal Ø 90 gris 9018

- Propiedad del archivo: CONSTRUNARIO
- Formato: FIEBDC-3/2012
- Programa: Construnario Versión 3.51
- Fecha de los precios: 01/03/2023
- Divisa: EUR

| Código | Ud | Descripción |
|---|---|---|
| URA1000848 | u | 102-C Bajante central circular canal Ø 90 gris 9018 |
