# CA-33-B Canalón circular desarrollo 330 mm 3M blanco Ø 110

- Propiedad del archivo: CONSTRUNARIO
- Formato: FIEBDC-3/2012
- Programa: Construnario Versión 3.51
- Fecha de los precios: 01/03/2023
- Divisa: EUR

**URA1002399** u CA-33-B Canalón circular desarrollo 330 mm 3M blanco Ø 110
Canalón para evacuación de pluviales de sección circular, con un reborde cerrado (voluta) y un talón reforzado, que le confieren una perfecta rigidez longitudinal, sin quedar por ello disminuida su flexibilidad transversal. COMPONENTES: Canalón: - Disponible en dos colores. Accesorios: - En la instalación del canalón circular de una voluta sólo se emplearán accesorios y ganchos de Adequa. - Unión con junta elástica: unión perfil, bajante central, bajante exterior izquierda, bajante exterior derecha, ángulo interior, ángulo exterior y tapa universal. - Unión a encolar: unión, bajada central, bajada centra dilatación, ángulo universal, manguito dilatación canalón y tapa universal. Son comunes para ambos sistemas de unión las pletinas de fijación y los ganchos para colocación sobre banda vertical. Bajantes: De sección circular, disponible en los mismos colores que el canalón y los accesorios y con un lado de 3 m. Accesorios: collarín circular con cierre incorporado, codo macho-hembra, injerto simple macho-hembra, manguito circular y reducciones. La equivalencia entre la referencia del perfil y el diámetro de las bajantes es la siguiente: - C25 equivalente a una bajante de Ø 90 mm. - C33 equivalente a una bajante de Ø 110 mm. Hay que tener en cuenta que en algunos casos las dimensiones de la superficie a evacuar son mínimas, con lo que el canalón puede llegar a necesitar una bajante menor de Ø 90 o 110 mm, para lo cual se utilizará la reducción correspondiente.
