# BC-25-R Bajante central JE desarrollo 250 mm Ø 90 gris europeo 7037

- Propiedad del archivo: CONSTRUNARIO
- Formato: FIEBDC-3/2012
- Programa: Construnario Versión 3.51
- Fecha de los precios: 01/03/2023
- Divisa: EUR

**URA1000669** u BC-25-R Bajante central JE desarrollo 250 mm Ø 90 gris europeo 7037
BC-25-R Bajante central JE Desarrollo 250 mm Ø 90 gris europeo 7037.
