# AI-25-B Ángulo interior JE desarrollo 250 mm blanco

- Propiedad del archivo: CONSTRUNARIO
- Formato: FIEBDC-3/2012
- Programa: Construnario Versión 3.51
- Fecha de los precios: 01/03/2023
- Divisa: EUR

**URA1001185** u AI-25-B Ángulo interior JE desarrollo 250 mm blanco
AI-25-B Ángulo interior desarrollo 250 mm blanco.
