# GB-25-PB Gancho para canalón desarrollo 250 mm blanco

- Propiedad del archivo: CONSTRUNARIO
- Formato: FIEBDC-3/2012
- Programa: Construnario Versión 3.51
- Fecha de los precios: 01/03/2023
- Divisa: EUR

| Código | Ud | Descripción |
|---|---|---|
| URA1001442 | u | GB-25-PB Gancho para canalón desarrollo 250 mm blanco |
