# JV-M Manguito circular hembra-hembra JP con tope Ø 110 marrón

- Propiedad del archivo: CONSTRUNARIO
- Formato: FIEBDC-3/2012
- Programa: Construnario Versión 3.51
- Fecha de los precios: 01/03/2023
- Divisa: EUR

**URA1000807** u JV-M Manguito circular hembra-hembra JP con tope Ø 110 marrón
Artículo bajo pedido. Consultar plazo de entrega.
