# IV-2-CKM reducción excéntrica JE Ø 110/90 marrón

- Propiedad del archivo: CONSTRUNARIO
- Formato: FIEBDC-3/2012
- Programa: Construnario Versión 3.51
- Fecha de los precios: 01/03/2023
- Divisa: EUR

**URA1001302** u IV-2-CKM reducción excéntrica JE Ø 110/90 marrón
Artículo bajo pedido. Consultar plazo de entrega.
