# CA-26-R Canalón trapecial desarrollo 260 mm 3 m gris europeo 7037

- Propiedad del archivo: CONSTRUNARIO
- Formato: FIEBDC-3/2012
- Programa: Construnario Versión 3.51
- Fecha de los precios: 01/03/2023
- Divisa: EUR

**URA1004563** m CA-26-R Canalón trapecial desarrollo 260 mm 3 m gris europeo 7037
Canalón de sección trapecial y simétrica, de base recta y lados escalonados para una mayor rigidez. También llamado canalón decorativo. Componentes: Canalón: - Disponible en 2 colores. El canalón trapecial se adapta fácilmente a la estética y necesidades de evacuación de cada cubierta. Accesorios: - En la instalación del canalón trapecial sólo se emplearán accesorios y ganchos de adequa. Estos accesorios son: Unión junta pegada:unión perfil, bajante central, ángulo universal, tapa, manguito rectangular de transición, manguito rectangular de transición doble, gancho sobre banda vertical. Pletinas de fijación (para correas, cubiertas onduladas y tejas). La bajada lateral se forma con una Bajada central, un trozo de canalón y una tapa de canalón. Bajantes: Dependiendo del accesorio que se instale a la salida de la Bajada Central las bajantes serán rectangulares o circulares. Rectangular, de desarrollo 100x73 mm, disponible en los mismos colores que el canalón y los accesorios y con un largo de 3 m. Accesorios: bajante rectangular, manguito rectangular, codo rectangular hembra-hembra 45º, codo rectangular hembra-hembra 87º, codo rectangular hembra-hembra 45º para cambio de dirección, collarín rectangular. Circular, mediante el manguito rectangular de transición (100x73) se enlaza a una salida circular de Ø90 mm y por tanto se pueden utilizar todos los accesorios de las bajantes de sección circular de Adequa. La equivalencia entre la referencia del perfil del canalón y el diámetro de las bajantes es la siguiente: - C26-C34 utilizan una bajante rectangular de desarrollo 100x73 mm. - C26-C34 utilizan una bajante circular de Ø90 mm.
